# EIS2 - Eiswerderstraße 12, 13585 Berlin
Angebotsaufforderung (GAEB DA XML 3.3, DA83)
Projekt: EIS 2
Währung: EUR
Vergabeart: Freihändige Vergabe
Abgabeort: Covivio Immobilien GmbH Lietzenburger Str. 90 10719 Berlin F
Ausführungsbeginn: 19.12.2024
Ausführungsende: 27.11.2025
Sicherheit Vertragserfüllung %: 0,00
Sicherheit Gewährleistung %: 0,00
Auftraggeber: Covivio Immobilien GmbH, Lietzenburger Str. 90, 10719 Berlin, Ansprechpartner Herr Quenzel, E-Mail Stefan.Quenzel@covivio.immo
Ausführungsort: EIS2 Neubau, Eiswerderstraße 12, 13585 Berlin, Ansprechpartner Quenzel, Stefan, E-Mail stefan.quenzel@covivio.immo
Erstellt mit: 5 241022, NOVA AVA, 22.10.2024

## LEISTUNGSÜBERSICHT
LEISTUNGSÜBERSICHT

| Riegel EIS2 | TRH-Stahlgeländer Innen (TH-B und C) | ca. 64 m |
| --- | --- | --- |
|  | TRH-Edelstahlhandläufe (TH-A, B, C, D und E) | ca. 171 m |
|  | Fahrradbügel | 124 Stk |
|  | Bediensäule aus Edelstahl | 1 Stk |
|  | Abstellwinkel TRH-Podeste + Aufzüge | ca. 38 m |
|  | Einzeltränenblechabdeckung | 1 Stk |
|  | Dachausstiegsleiter | 1 Stk |
| Tower EIS2 | TRH-Stahlgeländer Innen (TH-2 und 4) | ca. 116 m |
|  | TRH-Edelstahlhandläufe (Küche, TH-1, 2, 3, 4) | ca. 171 m |
|  | Abstellwinkel TRH-Podeste + Aufzüge | ca. 40 m |
|  | Abdeckung für Bodenablauf, Edelstahl | 3 Stk |
|  | Pumpensumpfabdeckung | 1 Stk |
|  | Dachausstiegsleiter | 1 Stk |

## ALLGEMEINE PROJEKTBESCHREIBUNG EIS 2
Grundstück:
EIS2 - Eiswerderstraße 12 in 13585 Berlin/Spandau

Neubauprojekt:

Das Projekt EIS-2 umfasst einen Gewerberiegel mit einem Hochhaus. Beide Bauabschnitte erhalten eine verbindende Tiefgarage. Insgesamt sollen im Turm 17 Wohnungen sowie eine Büro- bzw. Praxisfläche und im Erdgeschoss ein Restaurant entstehen. Im angrenzenden Riegel werden weitere Büroflächen und ein Boardinghouse mit 94 Miet-Apartments untergebracht. Insgesamt entstehen 224 unterirdische Stellplätze.
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Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE (2.-10.OG)
Gewerbe: Restaurant (EG), Office/Gewerbe (1.OG)

Kennzahlen Riegel:
Boardinghouse  = 94 Apartments (EG bis 3.OG/STG)

Nutzflächen:
- Wohnen Turm (2.-10,OG) = 2.303 m²
- Office Turm (1.OG) = 269 m²
- Gastro Turm (EG) = 436 m²
- Office Riegel (EG)  = 1.203 m²
- Boardinghouse Riegel (1.-3,OG)  = 3.672 m²
Summe Gewebe = 5.578 m²

BGF:

| Riegel: | 5.738,9 m² |
| --- | --- |
| Turm: | 4.515,64 m² |

inkl. UG-1 und UG-2

Sonstiges:
Die vorgesehenen Bauleistungen werden entsprechend der derzeit geltenden öffentlich-rechtlichen Vorschriften, der dort geforderten bautechnischen Nachweise und nach den allgemein anerkannten Regeln der Baukunst und der Technik ausgeführt.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u. ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind ggf. mit einer entsprechenden Begründung in einem Zusatzangebot einzureichen.

07 Verwendbarkeitsnachweis
Sämtliche zur Verwendung kommende Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN METALLBAU INNEN
Der sachliche Geltungsbereich ergibt sich ebenso wie die technische Ausführung aus den ATV:
DIN 18 360 Metallbauarbeiten und den anerkannten Regeln der Technik.

Ergänzend sind u.a. folgende ATV / DIN zu berücksichtigen:
DIN 18 299  Allgemeine Regelungen für Bauarbeiten jeder Art
DIN 18 040  Barrierefreies Bauen
DIN 18 335  Stahlbauarbeiten
DIN 18 363  Maler- und Lackierarbeiten-Beschichtungen
DIN 18 364  Korrosionsschutzarbeiten an Stahlbauten
DIN 1055-2  Einwirkungen auf Tragwerke
DIN EN ISO12944  Beschichtungsstoffe- Korrosionsschutz von Stahlbauten durch Beschichtungssysteme
DIN EN ISO 8501 Vorbereitung von Stahloberflächen vor dem Auftragen von Beschichtungsstoffen

Merkblatt 405: Korrosionsschutz von Stahlkonstruktionen durch Beschichtungssysteme, Herausgeber: Stahl-Informations-Zentrum
Merkblatt 822: Die Verarbeitung von Edelstahl Rostfrei, Herausgeber: Informationsstelle Edelstahl Rostfrei
Merkblatt 823: Schweißen von Edelstahl Rostfrei, Herausgeber: Informationsstelle Edelstahl Rostfrei

Weiterhin gelten sämtliche europäischen und nationalen Vorschriften, Merkblätter, Stoff- und Prüfnormen usw. jeweils in ihrer aktuellen Fassung sowie die Herstellerverarbeitungsangaben, Zulassungen und Empfehlungen der jeweiligen Fachverbände.

## 3296 Metallbau Schlosser (Innen)
Datum: 03.04.2024

### Titel 1 Metallbau-Innen (RIEGEL)

#### Bereich 1.1 Vorbereitende Arbeiten (RIEGEL)

**1.1.10 Werk- und Montageplanung und Statik - Riegel**
*** Pauschalposition
Werk- und Montageplanung und Statik für alle nachfolgend
beschriebenen Leistungen.  Dem Auftragnehmer werden
nach Auftragserteilung Übersichtszeichnungen übergeben.
Die weitere technische Bearbeitung, d.h. Erstellen einer
Ausführungsstatik sowie Erstellung von Konstruktions-
und Detailplänen für alle in der Leistungsbeschreibung
aufgeführten Anlagen:

- Abstimmung der Details mit dem AG bzw. mit dem Architekten
  rechtzeitig vor Fertigungsbeginn örtliche Aufmaße

 - Vorlage von Original-Muster der Konstruktionen sind mit dieser
  Position komplett anzubieten. Die mit dem Architekten abgestimmten
  Konstruktionspläne und Muster sind vor Fertigungsbeginn bzw. vor
  Materialbestellung dem AG zu liefern.
Menge: 1,000 Psch

#### Bereich 1.2 Treppenhausgeländer (RIEGEL)

**1.2.10 Treppengeländer, Stabgeländer, Handlauf, grundiert, h=1,00 m**
*** Bezugsbeschreibung
Lieferung und Montage von Treppengeländern als Stabgeländer mit
senkrechten Füllstäben und Stahlhandlauf, waagerecht
 und geneigt.

bestehend aus:

| Pfosten: | 10/50 mm (Flachstahl) |
| --- | --- |
|  | Regelabstand; ca. 1200 mm |
| Ober- / Untergurt: | 10/50 mm (Flachstahl) |
|  | Abstand: ca. 900 mm |
| Füllstäbe: | 10/40 mm (Flachstahl) |
|  | Abstand: <=120 mm |
| Geländerhöhe: | 1,00 m ü.OKFF |
| Oberflächen: | grundiert, für bauseitige Lackierung |
| Handlauf: | Edelstahlrohr V2A, D= 42,4 mm, matt geschliffen |
|  | Befestigungshöhe: 0,85 m OKFF |
| Befestigung: | Seitliche Befestigung am Geländer / (Geländerpfosten angeschweißt) |
| Abstand der / Handlaufkonsolen: | gemäß statisch-konstruktiven Anforderungen. |

Die Befestigung des Geländers an den Hauptpodesten,
einschließlich der Anbringung druckfester Abstands- undAusgleichsplatten (d =  ca. 10 mm) zwischen denBefestigungsplatten, erfolgt mittels eines Stahlblechsmit den folgenden Eigenschaften:

| Befestigungsgrund: | Stahlbeton |
| --- | --- |
| Dicke der Stahlplatte: | ca. 10 mm |
| Höhe der Stahlplatte: | ca. 150 mm |
| Breite der Stahlplatte: | wie Stababstand Geländer |

Siehe folgende Plananlage:
-231213_EIS2_5_AR_RIE_DT_THB_6715_P_10
-231213_EIS2_5_AR_RIE_DT_THC-1_6714_P_5
-231213_EIS2_5_AR_RIE_DT_THC-2_6716_P_5
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Einbauort: RIEGEL, Treppenhaus - B und C
Menge: 59,000 m

**1.2.20 ZUL Treppengeländer Eckausbildungen / Kröpfungen**
Eckausbildungen, Kröpfungen und Verzüge an
zuvor beschriebenem Stahlgeländer mit Handlauf,
als Zulage.

Einbauort: RIEGEL, Treppenhaus - B und C
Menge: 65,000 Stk

**1.2.30 Treppengeländer, Stabgeländer, grundiert, h=1,00 m, o. Handlauf**
*** wie Position 1.2.10
ohne Edelstahl-Handlauf

Siehe folgende Plananlage:
-231213_EIS2_5_AR_RIE_DT_THB_6715_P_10
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Treppengelände im Staffelgeschoss (TH-B).

Einbauort: RIEGEL, Treppenhaus - B
Menge: 1,500 m

**1.2.40 Treppengeländer, Stabgeländer, grundiert, h=1,10 m, o. Handlauf**
*** wie Position 1.2.10
ohne Edelstahl-Handlauf

Höhe der Absturzsicherung:  1,10 m ü. OKFF
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Treppengelände im Staffelgeschoss (TH-C).

Einbauort: RIEGEL, Treppenhaus  C
Menge: 3,500 m

**1.2.50 2. Handlauf, Edelstahl, Rundstahl, V2A, d=42,4 mm**
Lieferung und Montage von Edelstahlhandläufen mitWandhalterungen gemäß den Anforderungen derBarrierefreiheit (DIN 18040-1). Befestigung anWandflächen mittels Konsolen, Abdeckrosetten,runden Kopfplatten aus Edelstahl; alle Befestigungs-und Verbindungsmittel sind in dieser Position enthalten.

bestehend aus:

| Edelstahlrohr: | 42,4 mm |
| --- | --- |
| Material: | Edelstahl V2A, matt geschliffen |
| Wandhalter: | 90° Rundstahlwinkel, V4A; D=12 mm, auf runder Anschraubplatte. |
| Befestigungsgrund: | Stahlbeton |
| Befestigungshöhe: | 0,85 m OKFF |

Siehe folgende Plananlage:
-231213_EIS2_5_AR_RIE_GR_00-2_5127_P_10
-231213_EIS2_5_AR_RIE_SN_II_5225_P_13
-231213_EIS2_5_AR_RIE_DT_THA-1_6711_P_5
-231213_EIS2_5_AR_RIE_DT_THA-2_6712_P_4
-231213_EIS2_5_AR_RIE_DT_THB_6715_P_10
-231213_EIS2_5_AR_RIE_DT_THC-1_6714_P_5
-231213_EIS2_5_AR_RIE_DT_THC-2_6716_P_5
-231213_EIS2_5_AR_RIE_DT_THD_6710_P_13
-231213_EIS2_5_AR_TG_DT_THE_6721_P_3
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Einbauort: RIEGEL, EG (Foyer), TH-A, TH-B und TH-C
Menge: 171,000 m

**1.2.60 ZUL Stahlhandlauf: Eckausbildungen / Kröpfungen / Endstücke**
Eckausbildungen, Kröpfungen, Verzüge und Endstücke
 an zuvor beschriebenem Stahlhandlauf, als Zulage.

Einbauort: RIEGEL, EG (Foyer), TH-A, TH-B und TH-C
Menge: 145,000 Stk

**1.2.70 Demontage und Entsorgung des bauseitigen Schutzgeländers**
*** Bedarfsposition ohne GB
Demontage und Entsorgung des vorübergehenden
bauseitigen Schutzgeländers ohne Beschädigungen.
Menge: 170,000 m

#### Bereich 1.3 Fahrradbügel (RIEGEL)

**1.3.10 Fahrradbügel / Anlehnbügel, 80 x 80cm (LxH), innen**
*** Bezugsbeschreibung
Lieferung und Montage von Fahrradbügeln für denInnenbereich, inklusive Befestigungs- und Verbindungsmittelnmit den folgenden Spezifikationen:

| Matarial: | Flachstahl |
| --- | --- |
| Oberfläche: | feuerverzinkt |
| Farbe: | nach Wahl AN |
| Bügelart: | Flachstahlbügel 50/10 mm |
| Länge: | ca. 80 cm |
| Höhe: | ca. 80 cm |
| Lichter Abstand: | ca. 80 cm |
| Befestigung: | Mit entsprechender Anschlussplatte zum Aufdübeln |

Einbauort: RIEGEL, Fahrradkeller 1, 2 und 3 (U-1)
Fahrradkeller 1 und 2 (U-2)
Menge: 117,000 Stk

**1.3.20 Fahrradbügel für Lastenrad, 120 x 80cm (LxH), innen**
*** wie Position 1.3.10
Fahrradbügel für Lastenrad

| Bügelart: | Flachstahlbügel 60/10 mm |
| --- | --- |
| Länge: | ca. 120 cm |
| Höhe: | ca. 80 cm |

nach Empfehlungen des ADFC

Einbauort: RIEGEL, Fahrradkeller 1, 2 und 3 (U-1)
Fahrradkeller 1 und 2 (U-2)
Menge: 7,000 Stk

#### Bereich 1.4 Sonstige Metallbauarbeiten (RIEGEL)

**1.4.10 Abstellwinkel, Stahl, Aufzug, H: bis 150mm**
*** Bezugsbeschreibung
Lieferung und Einbau des Estrichabschlusswinkels an
Aufzugstüren zur Aufnahme von Estrichbelägen. Auf
der Betondecke höhengerecht mit Dübeln montiert,
inklusive aller Befestigungsmittel sowie gegebenenfalls
erforderlicher Unterlegplatten zum Höhenausgleich.

| Material: | Stahl, feuerverzinkt |
| --- | --- |
| Profil: | Winkelstahl |
| Einzellängen: | l = ca. 1,45 m (6 Stk) und l = ca. 1,06 m (8 Stk) |
| Schenkellängen: | für FBA bis ca. 150 mm |

Siehe folgende Plananlage:
-240118_EIS2_5_AR_RIE_SN_LL_5220_P_14
-231213_EIS2_5_AR_RIE_SN_MM_5227_P_14

Einbauort: RIEGEL, Aufzugsöffnungen,
 TH-A (UG-1- 2.OG) und TH-C (EG, 1.OG, 2.OG, 3.OG)
Menge: 17,180 m

**1.4.20 Abstellwinkel, Stahl, Aufzug, H: bis 100mm**
*** wie Position 1.4.10
| Schenkellängen: | Für FBA bis ca. 100 mm |
| --- | --- |
| Einzellängen: | l = ca. 1,45 m (1 Stk) |

Einbauort: RIEGEL, Aufzugsöffnungen,
 TH-A (UG-2)
Menge: 1,450 m

**1.4.30 Abstellwinkel, Stahl, Aufzug, H: bis 80mm**
*** wie Position 1.4.10
| Schenkellängen: | Für FBA bis ca. 80 mm |
| --- | --- |
| Einzellängen: | l = ca. 1,06 m (2 Stk) |

Achtung Fußbodenaufbau: 95 mm

Einbauort: RIEGEL, Aufzugsöffnungen,
 TH-C (UG-1)
Menge: 2,120 m

**1.4.40 Abstellwinkel, Stahl, Podest, FBA: bis 330mm**
*** Bezugsbeschreibung
Lieferung und Einbau des Estrichabschlusswinkels an
Geschossdecken und Podeste zur Aufnahme von Estrichbelägen.
Auf der Betondecke höhengerecht mit Dübeln montiert,
inklusive aller Befestigungsmittel sowie gegebenenfalls
erforderlicher Unterlegplatten zum Höhenausgleich.

| Material: | Stahl, feuerverzinkt |
| --- | --- |
| Profil:: | Winkelstahl |
| Fußbodenaufbau: | ca. 33 cm |

Siehe folgende Plananlage:
-231213_EIS2_5_AR_RIE_DT_THC-2_6716_P_5
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Einbauort: RIEGEL, Treppenauge
 TH-C (STG)
Menge: 4,500 m

**1.4.50 Abstellwinkel, Stahl, Podest, FBA: bis 150mm**
*** wie Position 1.4.40
Fußbodenaufbau:  ca. 15 cm

Siehe folgende Plananlage:
-231213_EIS2_5_AR_RIE_DT_THB_6715_P_10

Einbauort: RIEGEL, Treppenauge
TH-B (EG, 1.OG,  2.OG, Zwischenpodeste) und
TH-C (EG - 2.OG)
Menge: 9,650 m

**1.4.60 Abstellwinkel, Stahl, Podest, FBA: bis 100mm**
*** wie Position 1.4.40
Fußbodenaufbau:  ca. 9,5 cm

Siehe folgende Plananlage:
-231213_EIS2_5_AR_RIE_DT_THC-2_6716_P_5

Einbauort: RIEGEL, Treppenauge
 TH-C (1-UG)
Menge: 2,750 m

**1.4.70 Abstellwinkel, Stahl, Podest, FBA: bis 150mm**
*** wie Position 1.4.40
Fußbodenaufbau:  ca. 15 cm

Siehe folgende Plananlage:
-231213_EIS2_5_AR_RIE_DT_THB_6715_P_10
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Einbauort: TOWER, Gastraum
 TH-4 (EG-SG, Zwischenpodeste)
Menge: 8,550 m

**1.4.80 Einzelabdeckung, Stahl, verzinkt, Tränenblech mit Rahmen, 800x800 mm,(BxL), befahrbar**
Lieferung und Einbau einer Einzelabdeckung aus Stahl
mit Tränenblechabdeckung für die Bodenaussparung.
Wasser- und geruchsdicht, Deckelplatte aus rutschfestem
Tränenblech, 5 mm dick.

| Gewicht: | 65,0 kg |
| --- | --- |
| Einbauhöhe: | 59,5 mm |
| Lichte Fläche: | ca. 800x800 mm |
| Abmessung: | ca. 896x896 mm |
| Dicke Tränenblech: | ca. 5 mm |
| Belastungsklasse: | B 125 (geprüft nach DIN EN 124) |

Siehe folgende Plananlage:
-240916_EIS2_Befestigung_RIE_DT_TG_6719_P_11

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
Leitfabrikat: ACO Cover Solid B 125 Einzelabdeckung aus Stahl
o. glw.

Angebotenes Fabrikat: '............................................' vom Bieter einzutragen

Einbauort: RIEGEL, Tiefgarage
Rampe zu TG Erweiterung
Menge: 1,000 Stk

**1.4.90 Dachausstiegsleiter als 2-teilige Schiebeleiter, l=3,0 bis 5,0 m**
Dachausstiegsleiter als 2-teilige Schiebeleiter aus
Leichtmetall mit einschiebbarem Haltegriff, robuster
und dauerhaft stabiler Mehrfachverpressung. Ausgestattet
mit Steckhaken und Abhebesicherung, lichter Weite von
ca. 370 mm und einem Sprossenabstand von 300 mm.
Ausgezogene Länge: 3,0 bis 5,0 m. Inklusive Leiterträger
für die stehende Lagerung der 2-teiligen Schiebeleiter,
vorgerichtet für ein Vorhängeschloss.

Siehe folgende Plananlage:
-231213_EIS2_5_AR_RIE_SN_II_5225_P_13

Leitfabrikat: Haca Sprossenleiter, Typ 8205 o. glw.
Angebotenes Fabrikat: '......................................' vom Bieter einzutragen

Einbauort: RIEGEL, Staffelgeschoss / TH-C
Menge: 1,000 Stk

### Titel 2 Metallbau-Innen (TOWER)

#### Bereich 2.1 Vorbereitende Arbeiten (TOWER)

**2.1.10 Werk- und Montageplanung und Statik - Tower**
*** Pauschalposition
Werk- und Montageplanung und Statik für alle nachfolgend
beschriebenen Leistungen.  Dem Auftragnehmer werden
nach Auftragserteilung Übersichtszeichnungen übergeben.
Die weitere technische Bearbeitung, d.h. Erstellen einer
Ausführungsstatik sowie Erstellung von Konstruktions-
und Detailplänen für alle in der Leistungsbeschreibung
aufgeführten Anlagen:

- Abstimmung der Details mit dem AG bzw. mit dem Architekten
  rechtzeitig vor Fertigungsbeginn örtliche Aufmaße

 - Vorlage von Original-Muster der Konstruktionen sind mit dieser
  Position komplett anzubieten. Die mit dem Architekten abgestimmten
  Konstruktionspläne und Muster sind vor Fertigungsbeginn bzw. vor
  Materialbestellung dem AG zu liefern.
Menge: 1,000 psch

#### Bereich 2.2 Treppenhausgeländer (TOWER)

**2.2.10 Treppengeländer, Stabgeländer, Handlauf, grundiert, h=1,10 m**
*** Bezugsbeschreibung
Lieferung und Montage von Treppengeländern als Stabgeländer mit
senkrechten Füllstäben und Stahlhandlauf, waagerecht
 und geneigt.

bestehend aus:

| Pfosten: | 10/50 mm (Flachstahl) |
| --- | --- |
|  | Regelabstand; ca. 1200 mm |
| Ober- / Untergurt: | 10/50 mm (Flachstahl) |
|  | Abstand: ca. 900 mm |
| Füllstäbe: | 10/40 mm (Flachstahl) |
|  | Abstand: <=120 mm |
| Geländerhöhe: | 1,10 m ü.OKFF |
| Oberflächen: | grundiert, für bauseitige Lackierung |
| Handlauf: | Edelstahlrohr V2A, D= 42,4 mm, matt geschliffen |
|  | Befestigungshöhe: 0,85 m OKFF |
| Befestigung: | Seitliche Befestigung am Geländer / (Geländerpfosten angeschweißt) |
| Abstand der / Handlaufkonsolen: | nachstatisch-konstruktiven Erfordernissen. |

Die Befestigung des Geländers an den Hauptpodesten,einschließlich der Anbringung druckfester Abstands- undAusgleichsplatten (d =  ca. 10 mm) zwischen denBefestigungsplatten, erfolgt mittels eines Stahlblechsmit den folgenden Eigenschaften:

| Befestigungsgrund: | Stahlbeton |
| --- | --- |
| Dicke der Stahlplatte: | ca. 10 mm |
| Höhe der Stahlplatte: | ca. 150 mm |
| Breite der Stahlplatte: | wie Stababstand Geländer |

Siehe folgende Plananlage:
-231213_EIS2_5_AR_HH_DT_TH4-1_6708_P_10
-231213_EIS2_5_AR_HH_DT_TH4-2_6709_P_8
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Einbauort: TOWER, Treppenhaus - 4
Menge: 80,000 m

**2.2.20 ZUL Treppengeländer Eckausbildungen / Kröpfungen**
Eckausbildungen, Kröpfungen und Verzüge an
zuvor beschriebenem Stahlgeländer mit Handlauf,
als Zulage.

Einbauort: TOWER, Treppenhaus - 1, 2, 3, 4 sowie
Küche-Lager
Menge: 79,000 Stk

**2.2.30 Treppengeländer, Stabgeländer, Handlauf, grundiert, h=1,00 m**
*** wie Position 2.2.10
Höhe der Absturzsicherung:  1,00 m ü. OKFF

Siehe folgende Plananlage:
-231213_EIS2_5_AR_HH_DT_TH2_6703_P_10

Einbauort: TOWER, Gastraum, EG - Treppenhaus - 2
Menge: 30,000 m

**2.2.40 Treppengeländer, Stabgeländer, grundiert, h=1,10 m, TH-4**
*** wie Position 2.2.10
ohne Edelstahl-Handlauf

Siehe folgende Plananlage:
-231213_EIS2_5_AR_HH_DT_TH4-1_6708_P_10
-231213_EIS2_5_AR_HH_DT_TH4-2_6709_P_8
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Treppengelände im Staffelgeschoss.

Einbauort: TOWER, Treppenhaus - 4
Menge: 2,000 m

**2.2.50 Treppengeländer, Stabgeländer, grundiert, h=1,00 m, TH-2**
*** wie Position 2.2.10
ohne Edelstahl-Handlauf

Höhe der Absturzsicherung:  1,00 m ü. OKFF

Siehe folgende Plananlage:
-231213_EIS2_5_AR_HH_GR_00_5103_P_15
-231213_EIS2_5_AR_HH_DT_TH2_6703_P_10

Einbauort: TOWER, Gastraum, EG - Treppenhaus - 2
Menge: 4,000 m

**2.2.60 2. Handlauf, Edelstahl, Rundstahl, V2A, d=42,4 mm**
Lieferung und Montage von Edelstahlhandläufen mitWandhalterungen gemäß den Anforderungen derBarrierefreiheit (DIN 18040-1). Befestigung anWandflächen mittels Konsolen, Abdeckrosetten,runden Kopfplatten aus Edelstahl; alle Befestigungs-und Verbindungsmittel sind in dieser Position enthalten.

bestehend aus:

| Edelstahlrohr: | 42,4 mm |
| --- | --- |
| Material: | Edelstahl V2A, matt geschliffen |
| Wandhalter: | 90° Rundstahlwinkel, V4A; D=12 mm, auf runder Anschraubplatte. |
| Befestigungsgrund: | Stahlbeton |
| Befestigungshöhe: | 0,85 m OKFF |

Siehe folgende Plananlage:
-231213_EIS2_5_AR_HH_DT_TH1_6701_P_10
-231213_EIS2_5_AR_HH_DT_TH2_6703_P_10
-231213_EIS2_5_AR_HH_DT_TH3_6705_P_10
-231213_EIS2_5_AR_HH_SN_DD_5203_P_15
-231213_EIS2_5_AR_HH_DT_TH4-1_6708_P_10
-231213_EIS2_5_AR_HH_DT_TH4-2_6709_P_8
-231213_EIS2_5_AR_HH_DT_TH1_6701_P_10
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Einbauort: TOWER, Treppenhaus - 1, 2, 3, 4 sowie Küche-Lager
Menge: 171,000 m

**2.2.70 ZUL Stahlhandlauf: Eckausbildungen / Kröpfungen / Endstücke**
Eckausbildungen, Kröpfungen, Verzüge und Endstücke
 an zuvor beschriebenem Stahlhandlauf, als Zulage.

Einbauort: TOWER, Treppenhaus - 1, 2, 3, 4 sowie Küche-Lager
Menge: 110,000 Stk

**2.2.80 Demontage und Entsorgung des bauseitigen Schutzgeländers**
*** Bedarfsposition ohne GB
Demontage und Entsorgung des vorübergehenden
bauseitigen Schutzgeländers ohne Beschädigungen.
Menge: 116,000 m

#### Bereich 2.3 Sonstige Metallbauarbeiten (TOWER)

**2.3.10 Abstellwinkel, Stahl, Aufzug, H: bis 120mm**
*** Bezugsbeschreibung
Lieferung und Einbau des Estrichabschlusswinkels an
Aufzugstüren zur Aufnahme von Estrichbelägen. Auf
der Betondecke höhengerecht mit Dübeln montiert,
inklusive aller Befestigungsmittel sowie gegebenenfalls
erforderlicher Unterlegplatten zum Höhenausgleich.

| Material: | Stahl, feuerverzinkt |
| --- | --- |
| Profil:: | Winkelstahl |
| Einzellängen: | l = ca. 1,06 m |
| Schenkellängen: | für FBA bis ca. 120 mm |

Siehe folgende Plananlage:
-231213_EIS2_5_AR_HH_SN_EE_5207_P_12
-240118_EIS2_5_AR_RIE_SN_LL_5220_P_14

Einbauort: TOWER, Aufzugsöffnungen,
 TH-4 (EG und STG)
Menge: 2,120 m

**2.3.20 Abstellwinkel, Stahl, Aufzug, H: bis 50mm**
*** wie Position 2.3.10
Schenkellängen:  für FBA bis ca. 50 mm

Siehe folgende Plananlage:
-231213_EIS2_5_AR_HH_SN_EE_5207_P_12

Einbauort: TOWER, Aufzugsöffnungen,
 TH-4 (1.OG - 9.OG)
Menge: 23,320 m

**2.3.30 Abstellwinkel, Stahl, Podest, FBA: bis 330mm**
Lieferung und Einbau des Estrichabschlusswinkels an
Geschossdecken und Podeste zur Aufnahme von Estrichbelägen.
Auf der Betondecke höhengerecht mit Dübeln montiert,
inklusive aller Befestigungsmittel sowie gegebenenfalls
erforderlicher Unterlegplatten zum Höhenausgleich.

| Material: | Stahl, feuerverzinkt |
| --- | --- |
| Profil:: | Winkelstahl |
| Fußbodenaufbau: | ca. 33 cm |

Siehe folgende Plananlage:
-231213_EIS2_5_AR_HH_DT_TH4-1_6708_P_10
-231213_EIS2_5_AR_HH_SN_DD_5203_P_15

Einbauort: TOWER, Treppenauge
TH-4, SG
Menge: 5,300 m

**2.3.40 Abdeckung für Bodenablauf, Edelstahl, 350x350 mm (BxL), begehbar**
Lieferung und Einbau der Edelstahlabdeckung für den
Bodenablauf. Die Abdeckung des bauseitigen Bodenablaufs
(DN100) in der Betonsohlplatte besteht aus einem Gitterrost
mit einer Maschenweite von ca. 30 x 30 mm, Tragstäben
von ca. 25 x 2 mm und der Belastungsklasse L (begehbar).

| Material: | Edelstahl |
| --- | --- |
| Abmessungen im Grundriss: | ca. 350 x 350 mm |
| Höhe/Materialstärke: | nach stat. Erfordernis |
| Belastungsklasse DIN EN 1433: | L, begehbar |
| Gitterrost: | M 30/30 mm |

Siehe folgende Plananlage:
-231213_EIS2_5_AR_HH_GR_UG2_5101_P_17

Einbauort: TOWER, UG-2, Lüftungszentrale, HAR WW+Hzg., DEA+Nass-Stgl
Menge: 3,000 Stk

**2.3.50 Pumpensumpfabdeckung, Stahl, verzinkt, Tränenblech mit Rahmen, 600x800 mm (BxL), öffenbar**
Lieferung und Einbau der Pumpensumpfabdeckung aus
Tränenblech. Die Abdeckung besteht aus verzinktem
Tränenblech und einem Rahmen aus Profilstahl. Der
Deckel ist lose im Rahmen eingelegt und verfügt
über zwei Aushebelöcher. Seitlich sind angeschweißte
Maueranker angebracht.

| Material: | Stahl, feuerverzinkt |
| --- | --- |
| Abmessungen im Grundriss: | 600 x 800 mm |
| Deckel: | ca. 3/65 mm |
| Rahmenaußenmaß: | ca. 645mm x 845mm (+45mm) |
| Belastungsklasse DIN EN 1433: | L, begehbar |
| Maximale Belastung: | 5kN – begehbar |

Siehe folgende Plananlage:
-231213_EIS2_5_AR_HH_GR_UG2_5101_P_17

Leitfabrikat: KTC Tec; Serie SA-bis  o. glw.
Angebotenes Fabrikat: '............................................' vom Bieter einzutragen

Einbauort: TOWER, UG-2, Lüftungszentrale, HAR WW+Hzg.
Menge: 2,000 Stk

**2.3.60 Dachausstiegsleiter als 2-teilige Schiebeleiter, l=3,0 bis 5,0 m**
Dachausstiegsleiter als 2-teilige Schiebeleiter aus
Leichtmetall mit einschiebbarem Haltegriff, robuster
und dauerhaft stabiler Mehrfachverpressung. Ausgestattet
mit Steckhaken und Abhebesicherung, lichter Weite von
ca. 370 mm und einem Sprossenabstand von 300 mm.
Ausgezogene Länge: 3,0 bis 5,0 m. Inklusive Leiterträger
für die stehende Lagerung der 2-teiligen Schiebeleiter,
vorgerichtet für ein Vorhängeschloss.

Siehe folgende Plananlage:
-231213_EIS2_5_AR_RIE_SN_II_5225_P_13

Leitfabrikat: Haca Sprossenleiter, Typ 8205 o. glw.
Angebotenes Fabrikat: '.....................................' vom Bieter einzutragen

Einbauort: TOWER, Staffelgeschoss / TH-4
Menge: 1,000 Stk

### Titel 3 Stundenlohnarbeiten

**3.10 Stundensatz für Vorarbeiter**
*** Bedarfsposition ohne GB
Für Arbeiten, die mit besonderem Auftrag der Bauleitung im
Stundenlohn auf Nachweis auszuführen sind für:
Vorarbeiter
Menge: 20,000 Std

**3.20 Stundensatz für Facharbeiter**
*** Bedarfsposition ohne GB
Für Arbeiten, die mit besonderem Auftrag der Bauleitung im
Stundenlohn auf Nachweis auszuführen sind für:
Facharbeiter
Menge: 20,000 Std

**3.30 Stundensatz für Bauhelfer**
*** Bedarfsposition ohne GB
Für Arbeiten, die mit besonderem Auftrag der Bauleitung im
Stundenlohn auf Nachweis auszuführen sind für
Bauhelfer
Menge: 10,000 Std
